# Kultur I Kloster I Kyritz
Angebotsaufforderung (GAEB DA XML 3.1, DA83)
Währung: EUR
Erstellt mit: LazyJack, 7.0.4 Server, 20.05.2026

## LOS N 020 Fliesen- u. Plattenarbeiten
Datum: 13.04.2023

*Hinweis: Technische Vorbemerkungen*
IV. Ausführung

1.  Ausführung und Abrechnung der Bauleistungen erfolgen nach VOB neueste Fassung und den gültigen EN-und DIN- Normen (DIN 18352 Fliesen- und Plattenarbeiten). Für die Arbeiten sind alle gültigen Regeln nach DIN (ATV) sowie die DIN-Vorschriften für Bauteile, Elemente und Material, zu beachten. Darüber hinaus gelten alle zum Ausführungszeitpunkt gültigen Arbeitsstättenrichtlinien, Unfallverhütungs-vorschriften, behördliche Erlasse und Gesetze sowie die anerkannten Regeln der Technik und Auflagen der Feuerwehr.

2.  Der Bieter hat sich über den Zustand des Untergrundes zu informieren und übernimmt die Gewähr für die Haftung. Etwaige Unebenheiten des Untergrundes, über die nach DIN 18202 zulässigen Toleranzen hinausgehend, sind rechtzeitig vor Beginn der Arbeiten anzuzeigen, sodass die ausführende Firma Gelegenheit zur Beseitigung hat.

3.  Die Porzellankeramik-Platten sind vollkommen fluchtgerecht im Fugenschnitt bzw. nach Verlegeplan des Architekturbüros zu verlegen. Die Beläge sind nach Fertigstellung der einzelnen Arbeitsgänge sorgfältig zu reinigen. Etwaig vorhandener Zementschleier ist vollkommen zu entfernen.

4.  Die Anschlussfugen zwischen Wand und Boden sind zwischen dem Plattenbelag und den Installationsteilen wasserdicht mit elastoplastischer Dichtungsmasse auf Silikon-Basis nach Lieferwerksvorschrift zu schließen, jedoch nur auf ausdrückliche Anweisung der Bauleitung. Die Fuge ist vorher bis auf den Verlegeuntergrund sauber auszukratzen und von Verunreinigungen zu säubern. Die Fuge ist mit nicht verrottbaren Materialien zu hinterfüllen. Die Ränder sind abzukleben und vorzuprimern. Die restlichen Anschlussfugen verbleiben ohne dauerelastische Verfugung und sind entsprechend sauber zu arbeiten.

5.  Detailfragen in konstruktiver oder ästhetischer Hinsicht sind mit dem Architekturbüro abzustimmen.

6.  Die Verarbeitungs- und Ausführungsrichtlinien der Hersteller sind genauestens einzuhalten.
  Alle Leistungen sind in meistergemäßer Arbeit auszuführen. Beanstandete Mängel sind innerhalb der  gesetzlichen Frist zu beheben.

7.  Sämtliche in den Zeichnungen und Beschreibungen angegebenen Maße sind zu überprüfen und eventuelle Abweichungen mit der Objektüberwachung abzuklären. Alle Materialien müssen den DIN- Vorschriften entsprechen.

8.  Der Auftraggeber behält sich ausdrücklich vor, das vorliegende Projekt in einzelnen Teilen abzuändern.  Mehr- oder Minderleistungen gegenüber den im  Leistungsverzeichnis eingesetzten Maßen berechtigen  den Auftragnehmer in keinem Fall zu Preiserhöhungen oder Mehrforderungen.

9.  Die genauen Maße sind nach Auftragserteilung an Ort und Stelle verantwortlich aufzunehmen.  Zeichnungen und Listen befreien den Unternehmer nicht von der Verantwortung, auch wenn sie vom  Architekten gegengezeichnet sind.

10.  Abrechnung erfolgt nach Aufmaß, für Kleinflächen erfolgt keine besondere Vergütung. Betreffend Aufmaß wird festgelegt, daß nur nach den Plänen verlangte Leistungen, soweit sie tatsächlich ausgeführt wurden, zum Ansatz kommen. Werden Mehrleistungen mit Genehmigung des Architekten erforderlich und sind solche nach Fertigstellung nicht mehr örtlich zu überprüfen, so werden diese Mehrleistungen nur anerkannt, wenn zum Zeitpunkt der Ausführung ein Aufmaß mit dem Architekten durchgeführt wurde, Aufmaß und Abrechnung nach VOB soweit nicht anders angegeben.

11.  Transport von Abbruch-/Restmaterial aus dem Gebäude, Abtransport, beseitigen des Containerinhaltes sowieContainer- und Kippgebührensind bei sämtlichen Positionen, bei denen solches anfällt, auch wenn nicht ausdrücklich im Text erwähnt, in die Einheitspreise mit einzukalkulieren. Es erfolgt keine gesonderte Vergütung.

12.  Die Gleichwertigkeit zu den angegebenen Leitfabrikaten muss in allen in der Position genannten Eigenschaften gegeben sein. Ist vom Bieter kein Fabrikat angegeben, so ist davon auszugehen, dass das Leitfabrikat kalkuliert wurde.

13. Anforderung an die Rutschhemmung gemäß ASR für Toiletten R 9/R 10.

Mit dem Angebotspreis sind abgegolten:
a) Alle Arbeiten, die zur einwandfreien Fertigstellung des Werkes erforderlich sind, einschl. Lieferung sämtlicher Materialien, soweit nicht anders angegeben.
b) Die Erstellung vorschriftsmäßiger Innengerüste, die für die Erbringung der Leistungen notwendig sind.
c) Im Preis enthalten sind alle Anschlussfliesen (soweit nicht als Zulageposition ausgeschrieben) und das Einfliesen aller Vor- und Rücksprünge, das Einarbeiten von Installationslöchern und sonstigen Durchbrüchen, sowie das Anarbeiten an Türen, Fenster, Revisionsöffnungen, Vormauerungen, Installationsdurchführungen, aufgehende Bauteile, Bewegungsfugen etc. ist, soweit nicht anders angegeben.
d) Die Grundreinigung der Wand- und Bodenbeläge ist einzukalkulieren.
e) Die endgültigen Ausführung des in Frage kommenden Fliesenmaterials wird vor Beginn der Arbeiten
bestimmt.
f) Materiallieferung Baustelle, sachgerechte Lagerung.

Dem Bieter wird empfohlen, sich vor Abgabe des Angebotes mit den örtlichen Bedingungen, dem Umfang der Arbeiten und den Details des Gebäudes auch im Gebäudeinneren im Rahmen einer Besichtigung vertraut zu machen.

Die in der Leistungsbeschreibung abgeforderten Fabrikatangaben/Bietereintragungen sind in einem gesonderten Dokument beizufügen, soweit diese nicht eingetragen werden können!

Vorbemerkungen I. bis IV. gelesen und anerkannt:

…………………………………………………………..
Ort, Datum, Unterschrift, Stempel

### Titel 1 Fliesenarbeiten

**1.10 Untergrund Gipskarton/Putz/Estrich grundieren**
Vorbehandeln des Untergrundes aus Gipskartonplatten, Putzflächen und Estrich, vollflächig, mit einem anerkannten Material; nach Herstellervorschrift verarbeiten.

Angebotenes Fabrikat:  ........................................ (Sollte die Eintragung in die GAEB-Datei nicht möglich sein, bitte
 auf gesondertem Blatt angeben)

- Ausführungsort: KG Raum -1.03, -1.04, -1.07, -1.08
Menge: 85,000 m2

**1.20 Streichisolierung für Wandflächen**
Liefern und Aufbringen einer Streichisolierung auf Wandflächen im Bereich der Waschtische als Feuchtigkeitsisolierung, Ecken satt ausgestrichen, Verarbeitung nach Angabe des Herstellers.

Angebotenes Fabrikat:  ............................................ (Sollte die Eintragung in die GAEB-Datei nicht möglich sein, bitte
 auf gesondertem Blatt angeben)

- Ausführungsort: KG Raum -1.03, -1.04, -1.07, -1.08
Menge: 40,000 m2

**1.30 Estrichrandstreifen entfernen**
Estrichrandstreifen abschneiden, entfernen und entsorgen.

- Ausführungsort: KG Raum -1.03, -1.04, -1.07, -1.08
Menge: 65,000 lfm

**1.40 Abdichtung Estrichflächen**
Trockene gereinigte Zementestrichflächen je 2 mal vollflächig überspachteln, abdichten, max. 1,5 mm dick, inkl. vorheriger Grundierung.

Angebotenes Fabrikat:  ....................................
 (Sollte die Eintragung in die GAEB-Datei nicht möglich sein, bitte
  auf gesondertem Blatt angeben)

- Ausführungsort: KG Raum -1.03, -1.04, -1.07, -1.08
Menge: 45,000 m2

**1.50 Abdichtung Wand- und Bodenanschlüsse**
Dichtband in den Ecken und in den Anschlussbereichen Wand/Boden in die frische Spachtelung einlegen; Überlappungen sorgfältig ausführen; eingeklebtes Band mit frischem Dichtkleber überspachteln.

Angebotenes Fabrikat:  .......................................
(Sollte die Eintragung in die GAEB-Datei nicht möglich sein, bitte
 auf gesondertem Blatt angeben)

- Ausführungsort: KG Raum -1.03, -1.04, -1.07, -1.08
Menge: 65,000 m

**1.60 Abdichtung Rohrdurchgänge**
Rohrdurchgänge im Spritzwasserbereich sorgfältig mit Dichtmanschetten eindichten; Dichtmanschette in die frische Spachtelung einkleben und mit Dichtkleber überspachteln.

- Ausführungsort: KG Raum -1.03, -1.04, -1.07, -1.08
Menge: 48,000 Stk

**1.70 Spachtelung Boden**
Lieferung und Einbau einer geeigneten Spachtelmasse  in Teilbereichen ggf. unebenem, bauseitigem Gefälle-Estrich in den Bädern zur Herstellung eines planebenen Untergrunds für die Verlegung von großformatigen dünnen Porzellankeramik-Platten als Bodenbelag.

Schichtdicke: i.M. 5mm

- Ausführungsort: KG Raum -1.03, -1.04, -1.07, -1.08
Menge: 45,000 m2

**1.80 Porzellankeramik-Platten, Wandbelag**
'Großformatige Porzellankeramik-Platte', d=3 mm, passend für Raumdimensionen zugeschnitten mit möglichst geringem Fugenanteil, im Dünnbett nach Verlegeplan in allen Bädern als Wandbelag und auf horizontalen Vorwandflächen verlegen und verfugen, inkl. Lieferung und aller notw. Nebenarbeiten und allen notw. Zubehörs.

Material:
Rohplattenformat 3000 x 1000 x 3 mm; chemikalien-, feuer-, hitze-, frost- und UV-beständig sowie hygienisch, kratzfest, biegefest und recycelbar, zuschneidbar in sämtliche Formen
Farbe: Farbton nach Wahl des AG
Verfugung: Farbton corallo 8 ziegelrot, nach Wahl AG,
Fabrikat: LAMINAM  o. glw.

Angebotenes  Fabrikat:  ................................................. (Sollte die Eintragung in die GAEB-Datei nicht möglich sein, bitte
 auf gesondertem Blatt angeben)

- Ausführungsort: KG Raum -1.03, -1.04, -1.07,  -1.08
Menge: 40,000 m2

**1.90 Porzellankeramik-Platten, Bodenbelag**
Vorgenannte Porzellankeramik-Platten als Bodenbelag im Dünnbett nach Verlegeplan in den Bädern teilweise oder ganz im Gefälle verlegen und verfugen, sonst wie vor beschrieben inkl. erforderlichen Anarbeitens.

- Ausführungsort: KG Raum -1.03, -1.04, -1.07, -1.08

Anforderung an die Rutschhemmung gemäß ASR für Toiletten R 9/R 10.
Menge: 45,000 m2

**1.100 Porzellankeramik-Platten, Aufzug**
wie vor beschriebene Porzellankeramik-Platten als Verkleidung und Bodenbelag im Aufzug, inkl. erforderlichen Anarbeitens.

- Ausführungsort: Aufzugskabine

Anforderung Boden Rutschhemmung R 9/R 10.
Menge: 4,000 m2

**1.110 Trennschienen Edelstahl**
Edelstahl-Trennschienen, als Material-Trennschienen zwischen dem Boden Sanitärräume und den angrenzenden Böden im Bereich der Türen.
In verschiedenen Längen, einschl. Lieferung
und Material.
Gesamte Ausführung nach Herstellervorschrift.
Die Schiene ist vor Ausführung zu bemustern.

- Ausführungsort: KG Sanitärraume

Angebotenes Fabrikat:............................................
Menge: 4,000 lfm
DIN276_06: 3132

**1.120 Porzellankeramik-Platten als Sockelfliesen, h = 6 cm**
Vorgenannte Porzellankeramik-Platten als Sockelleiste im Dünnbett in den Bädern verlegen und verfugen, inkl. dafür notwendiger Nebenarbeiten. Ausführung sonst wie vor beschrieben.

Höhe: ca. 6 cm

- Ausführungsort: KG Raum -1.03, -1.04, -1.07, -1.08
Menge: 25,000 m

**1.140 Zulage Löcher in Wandfliesen**
Zulage für Löcher im Wandfliesenbelag herstellen, zur Durchführung von Installationsrohren, zum Einbau von Steckdosen und dgl.

- Ausführungsort: KG Raum -1.03, -1.04, -1.07, -1.08
Menge: 75,000 Stk

**1.150 Zulage Revisionstürfliesen**
Zulage zu vorg. Porzellankeramik-Platten für Revisionstüren ausfliesen, einschl. leichter Bewehrung.Vergußmörtel und Einbau des Auflagerrahmens im Zuge der Fliesenarbeiten.
Revisionstürgröße:  bis 20/20 cm

- Ausführungsort: KG Raum -1.03, -1.04, -1.07, -1.08
Menge: 4,000 Stk

**1.160 Zulage Kanten brechen/anschleifen**
Zulage für vorg. Porzellankeramik-Platten an scharfkantigen Ecken brechen/leicht anschleifen.

- Ausführungsort: KG Raum -1.03, -1.04, -1.07, -1.08
Menge: 85,000 lfm

**1.170 Verfugung, dauerelastisch, innen**
Dauerelastischer Fugenverschluss in Innenräumen, an allen horizontalen und vertikalen Wand- und Bodenanschlüssen sowie an Türbekleidungen, einschl. Vorreinigung und Hinterfüllung der Fugen, Farbton nach Angabe.

- Fugenmaterial: geeignetes Fliesensilikon, essigsäurevernetzt, fungizid.
- Fugenbreite: ca. 5-8 mm

Angebotenes Fabrikat:  ........................................
(Sollte die Eintragung in die GAEB-Datei nicht möglich sein, bitte
 auf gesondertem Blatt angeben)

- Ausführungsort: KG Raum -1.03, -1.04, -1.07, -1.08
Menge: 225,000 lfm

**1.180 Spiegel - ca. 150 x 100 cm**
Kristallspiegelglas, 6 mm stark, mit geschliffenen Kanten als feststehenden schrägen Spiegel (9° Neigung), liefern und in Bädern einbauen. Spiegel fachgerecht mit geeigneter Unterkonstruktion in vorhanden Trockebaunische einbauen.

Abmessung: ca. 150  x  100 cm

- Ausführungsort: KG Raum -1.08, barrierefreies WC

Angebotenes Fabrikat:............................................
Menge: 1,000 Stk

**1.190 Spiegel - ca. 319 x 100cm**
Kristallspiegelglas, 6 mm stark, mit geschliffenen Kanten liefern und in Bädern einbauen. Spiegel fachgerecht auf ebener Gipskarton- bzw. Putzfläche geklebt, inkl. umlaufender Versiegelung mit Acryl.

Abmessung: ca. 319  x  100 cm

- Ausführungsort:  KG Raum -1.07, Herren-WC,
  KG Raum -1.04, Damen-WC
Menge: 2,000 Stk

**1.200 Spiegel - ca. 150 x 132 cm**
Kristallspiegelglas, 6 mm stark, mit geschliffenen Kanten liefern und in Bädern einbauen. Spiegel fachgerecht auf ebener Gipskarton- bzw. Putzfläche geklebt, inkl. umlaufender Versiegelung mit Acryl.

Abmessung: ca. 150  x  132 cm

- Ausführungsort: KG Raum -1.03, Personal-WC
Menge: 1,000 Stk

**1.210 Schutz Bodenfliesen**
Fertigen Fliesen- Fußboden mit Malervlies oder Rollpappe durchgängig gegen Verunreinigung schützen.

- Ausführungsort: KG Raum -1.03, -1.04, -1.08, -1.07
Menge: 45,000 m2

### Titel 2 historische Fliesen

**2.10 Abtransport vom Lagerort**
In dieser Position ist der abtransport der Fliesen vom Bauhof (Lagerort Scheune) der Stadt Kyritz zum Ort der Reinigung und Vorbeitung zu verstehen. Die Fliesen wurde breits vor Maßnahmenbeginn zu dessen Schutz ausgebaut und zwischengelagert.
Menge: 1,000 psch

**2.20 historische Fliesen reinigen**
Geborgenre historischer Fliesenbelag (Alter Fußbodenbelag, Mettlacher Plattenbelag der Firma Villeroy & Boch) für Wiederverlegung vorbereiten.
Reinigung partieller Kalkreste, Fliesen sind in einem gutem, jedoch verschmutzten Zustand.
Menge: 32,000 m2

**2.30 Zuschnitt Fliesen**
Für das genaue Anpassen der historischen Fliesen ist in dieser Position das jegliche Zuschnittarbeiten inkl. aller Nebenarbeiten einzupreisen.
Menge: 1,000 psch

**2.40 historische Fliesen, verlegen**
historische Fliesen im Innenraum im Mittel ca.5 -20 mm dickes
Kalkmörtelbett als Begehungshorizont herstellen, und
fachgerecht einbringen. Zuschneiden der Fliesen in gesonderter Position.
Zunächst Untergrund reinigen, eben abziehen und ausreichend
vornässen. Die Fliesen sind in das noch feuchte Mörtelbett flach,
 flucht- und höhengerecht mit ca. 2 mm Fuge zu verlegen, mit einem
Gummihammer leicht anzuklopfen und anschließend mit Kalkmörtel
zu verfugen. Für die Flächenwirkung des Bodens sind die Fliesen nach
Farbe, Oberfläche und Muster zu sortieren.

Material: historische Fliesen (Mettlacher Fliesenbelag)
Untergrund: Heizestrich
Verfugung: Kalkmörtel
Menge: 32,000 m2

### Titel 3 Stundenlohnarbeiten

**3.10 Stundenlohnarbeiten**
Stundenlohn für zusätzliche, mit der Bauleitung abgesprochene Leistungen auf Nachweis. Ausführung nur auf ausdrückliche Anweisung der Bauleitung.
Berechnet für: Facharbeiter
Menge: 5,000 Std
